# StOÜbPl Havelberg, GW-Monitoring 2026-2030
Angebotsaufforderung (GAEB DA XML 3.3, DA83)
Projekt: 724036_2
Währung: EUR
Nebenangebote zugelassen: ja
Erstellt mit: GXML Toolbox V3.3 R20210630, iTWO_64 V12.0.618, 18.08.2026

## 1 StOÜbPl Havelberg, GW-Monitoring 2026-2030
Datum: 18.08.2026

### Bereich 1 Vorbereitung der Feldarbeiten

#### Abschnitt 1.1 Vorbereitung der Arbeiten

**1.1.10 Auswertung von Daten aus früheren Untersuchungen**
*** Pauschalposition
Sichtung und Auswertung der Daten aus früheren Untersuchungen.

Kalkulation: 4 Gutachten gem. Abschnitt 4.1.1 der Leistungsbeschreibung.

Die Gutachten werden vom AG/PSt im PDF-Format übergeben.
Menge: 1,000 psch

**1.1.20 Bauanlaufberatung auf der Liegenschaft**
*** Pauschalposition
Einweisungstermin des Projektleiters auf dem Standort zur Vorbereitung und Abstimmung der durchführenden Arbeiten mit dem AG/PSt, inkl. sämtlicher Nebenkosten.

- Abstimmung des Untersuchungs- und Beprobungsprogramms
- Abstimmung der Termindetails
- Ermittlung/Festlegung der Ansprechpartner
Menge: 1,000 psch

**1.1.30 Fortschreibung Untersuchungskonzept mit Arbeits- und Sicherheitsplan**
*** Pauschalposition
Fortschreibung eines Untersuchungs- und Beprobungskonzeptes auf der Grundlage der Auswertung der Daten aus früheren Untersuchungen und unter Berücksichtigung der Vorgaben der Leistungsbeschreibung, Kapitel 4.1.2.
Der Arbeits- und Sicherheitsplan ist gem. DGUV-R 101-004 zu gliedern. Die Anforderungen und Hinweise der TRGS 524 sind bei der Erarbeitung des Arbeits- und Sicherheitsplans zu beachten.
Das Untersuchungskonzept mit Arbeits- und Sicherheitsplan ist vor Beginn der Arbeiten dem AG/PSt zur Prüfung und Abstimmung vorzulegen und ggf. zu erläutern. Ohne Freigabe des Konzeptes dürfen die Feldarbeiten nicht begonnen werden.
Der Arbeitssicherheitsplan ist dem Endbericht als Anlage beizufügen.
Menge: 1,000 psch

**1.1.40 Anzeige der Bohrarbeiten**
*** Pauschalposition
Anzeige der Bohrarbeiten gemäß Lagerstättengesetz sowie Mitteilung der Bohrergebnisse an das Landesamt für Bergbau, Geologie und Rohstoffe des Landes Brandenburg (erforderliche Gebühren werden auf Nachweis erstattet).
Menge: 1,000 psch

**1.1.50 Einholung der Schachtscheine**
*** Pauschalposition
Einholung der Schachtscheine für sämtliche Ansatzpunkte auf Ver- und Entsorgungsleistungen ist mit dem BwDLZ abzustimmen. Der Antrag zur Freimessung an das BwDLZ stellt der AG.
Menge: 1,000 psch

**1.1.70 Wasserrechtliche Erlaubnis**
*** Pauschalposition
Beantragen einer wasserrechtlichen Erlaubnis bei der zuständigen Umweltbehörde für die kurzfristige Entnahme von Grundwasser sowie Verrieselung während der Probenahme.
Menge: 1,000 psch

### Bereich 2 Feldarbeiten

#### Abschnitt 2.1 Direct Push mit Grundwasserprobenahme

**2.1.10 Kampfmittelfreigabe der Ansatzpunkte**
Kampfmittelfreigabe der Ansatzpunkte mittels aktiver oder passiver Sonde durch einen zugelassenen Feuerwerker mit Befähigungsschein nach § 20 SprengG. Die Einweisung des Feuerwerkers ist durch den AN einzukalkulieren..

Ein Versetzen der Ansatzpunkte für die Freigabe ist möglich, sofern die notwendigen Bewertung dann noch erfolgen kann. Die Freigabe ist mittels Freigabeprotokoll zu bestätigen.

Hinweis:
Die An- und Abfahrt sowie die Dokumentationen sind in den Einheitspreis einzukalkulieren.
Menge: 6,000 Stk

**2.1.20 Einrichten und Räumen der Baustelle**
*** Pauschalposition
Zusammenstellen, Verladen, An- und Abtransport der allgemeinen Baustelleneinrichtung und erforderlichen Gerätschaften (inkl. Probenahmegerät für horizontierte Probenahme), inkl. aller erforderlichen An- und Abfahrten, Vorhalten der Geräte, Betriebsmittel, Schutz- und Sicherungsmaßnahmen, Aufbau am ersten und  Abbau am letzten Untersuchungspunkt, einschl. aller Nebenarbeiten. Räumen der Baustelle

Hinweis: Der Standort ist nicht erschlossen in Bezug auf Wasser/Abwasser, Energie, Telekommunikation. Der AG kann keine Ver- und Entsorgungsleistungen überlassen. Räumlichkeiten sind nicht verfügbar.
Menge: 1,000 psch

**2.1.30 Herrichten der Zufahrt / Zugänglichkeit der Ansatzpunkte**
Freischneiden und Beräumen der Zufahrt zu den Ansatzpunkten von Strauchwerk und Niedergehölz durch einen Trupp (2 Personen).
Die Abrechnung erfolgt auf Nachweis (Tagesberichte mit Fotos).
Menge: 300,000 m²

**2.1.40 Umsetzen der Gerätschaften**
Menge: 5,000 Stk

**2.1.50 Vorschachten**
Vorschachten (Handschachtung) bis zu einer Tiefe von 1,5 m uGOK, zur Leitungserkundung. Sofern das Vorhandensein von Ver- und Entsorgungsleitungen nicht sicher ausgeschlossen werden kann.
Ein Versetzen der Ansatzpunkte ist unter Absprache mit dem AG/PSt/fachtechnische Begleitung möglich, sofern die notwendige Bewertung dann noch erfolgen kann.
Menge: 6,000 Stk

**2.1.60 Sondierung für die horizontierte Probenahme bis 10 m, inkl. Schichtenverzeichnis**
Sondierung für die horizontierte Probenahme bis 10 m, inkl. Schichtenverzeichnis durch eine FTB (siehe Pos. 6.1.).
Menge: 60,000 m

**2.1.70 Sondierung für die horizontierte Probenahme bis 15 m, inkl. Schichtenverzeichnis**
Sondierung für die horizontierte Probenahme bis 15 m, inkl. Schichtenverzeichnis durch eine FTB (siehe Pos. 6.1.).
Menge: 30,000 m

**2.1.80 Sondierung für die horizontierte Probenahme bis 20 m, inkl. Schichtenverzeichnis**
Sondierung für die horizontierte Probenahme bis 20 m, inkl. Schichtenverzeichnis durch eine FTB (siehe Pos. 6.1.).
Menge: 30,000 m

**2.1.90 Entnahme einer Grundwasserprobe aus der Grundwassersonde**
Entnahme einer Grundwasserprobe aus der Grundwassersonde (Direct Push) inkl. Führen eines Probenahmeprotokolls mit Angabe der entnommenen Proben und Entnahmetiefen, Messung der Vor-Ort-Parameter.
Menge: 6,000 Stk

**2.1.100 Wiederverfüllung Sondierung / Bohrung mit Sand**
Menge: 120,000 m

**2.1.110 Beseitigung von Hindernissen**
Beseitung von Hindernissen, Durchörterung evtl. vorhandener Hindernisse.
Abrechnung erfolgt nach Kolonnenstunden nach Absprache mit dem AG. Abrechnung nach Nachweis (Tagesberichte mit Fotodokumentation).
Menge: 1,000 h

**2.1.120 Einmessung Sondierung / Bohrung**
Einmessung Sondierung/Bohrung nach Lage und Höhe (1 m Genauigkeit) mit DGPS, Übergabe Lageplan QGIS.
Menge: 6,000 Stk

#### Abschnitt 2.2 Grundwassermonitoring

**2.2.10 An- und Abfahrt**
An- und Abtransport sowie Vorhalten sämtlicher Gerätschaften zur Grundwasserprobenahme einschl. Aufbau an der ersten und Abbau an der letzten Probenahmestelle, inkl. An- und Abfahrt
Menge: 6,000 St

**2.2.20 Stichtagsmessung**
Messung von Grundwasserständen in den vorhandenen Grundwassermessstellen (Anlage 4 ) Stichtagsmessung (2026, 2028, 2030) inkl. sämtlicher Personal- und Geräteeinsatzkosten sowie Dokumentation.
Menge: 108,000 St

**2.2.30 Entnahme von Grundwasserproben**
Entnahme von Grundwasserproben bis 20 m Teufe (50, 75, 140 mm) bis zur Konstanz der Vor-Ort-Parameter entsprechend Analysespektrum (siehe LV Laborleistungen bzw. LB Kapitel 4.3) aus dem Förderstrom einschl. Nebenarbeiten und Dokumentation.
Ausbaudaten siehe Anlage 4.

Kalkulationsgrundlage: Probenahme an 9 GWMS.

Hinweis: Probenahme an 9 Messstellen im Herbst 2026. Untersuchungsprogramm (Messstellenumfang, Beprobungsrhythmus, etc.) ist ggf. für die folgenden Kampagnen nach Vorlage der Ergebnisse anzupassen  und mit dem AG/PSt abzustimmen (siehe Kapitel 4.2.3 der LB).
Menge: 54,000 St

**2.2.40 Umsetzen der Gerätschaften**
Umsetzen der Gerätschaften einschl. Ein- und Ausbau der Pumpe und Reinigung der Geräte zur Grundwasserprobenahme (Entfernung maximal ca. 1500 m).
Menge: 102,000 St

**2.2.50 Entnahme Wasserprobe aus Ablauf WAKF**
Entnahme Wasserprobe aus Ablauf Wasseraktivkohlefilterung einschl. sämtlicher Nebenarbeiten und Dokumentation.
Menge: 6,000 St

**2.2.60 Abreinigung Abpumpwasser**
Lieferung, Gestellung und Betreiben einer ausreichend dimensionierten Wasseraktivkohlefilterung (WAKF) für kont. Förderwasser, inkl. Vorhalten für die gesamte Leistungszeit, Erstbefüllung mit Aktivkohle sowie Erneuerung des Filtermaterials bei Notwendigkeit.
Abreinigung des Abpumpwassers und Verrieselung des gereinigten Wassers vor Ort, inkl. sämtlicher Personal- und Geräteeinsatzkosten.
Menge: 6,000 St

**2.2.70 Probentransport Grundwasser**
Organisation und Durchführung der Logistik hinsichtlich der Gestellung von Probengefäßen durch das Labor und Transport der Proben vor bzw. nach der Probenahme für die gesamte Dauer der Feldarbeiten.
Menge: 6,000 St

**2.2.80 Instandsetzung von Messstellen**
Entfernung von Verstopfungen/Wurzeleinwuchs an den GWMS inkl. An- und Abtransport sämtlicher Gerätschaften und Materialien sowie Personal-, Material- und Nebenkosten.
Die Leistungen sind nachweislich zu dokumentieren und dem Bericht als Anlage beizufügen.
Die Instandsetzung von Messstellen ist mit dem AG/PSt abzustimmen.
Abrechnung je GWMS.
Menge: 1,000 St

### Bereich 3 Arbeitsschutz

#### Abschnitt 3.1 Persönliche Schutzausrüstung

**3.1.10 Vorhalten Persönliche Schutzausrüstung**
*** Pauschalposition
Die persönliche Schutzausrüstung (PSA) muss den Anforderungen des Arbeits- und Sicherheitsplans genügen.
Nebenarbeiten wie Reinigung, Entsorgung und Wartung der PSA, sind die Einheitspreise einzukalkulieren. Übliche Arbeitskleidung (z.B. ein oder zweiteilige Baumwollkleidung) wird nicht als PSA anerkannt.
Bereitstellung und Einsatz der vollständigen PSA aller vor Ort tätigen Beschäftigten inkl. aller Nebenleistungen und -kosten.
Menge: 1,000 psch

### Bereich 4 Dokumentation

#### Abschnitt 4.1 Sachstandsbericht

**4.1.10 Erstellung Sachstandsbericht**
Erstellen eines Sachstandsberichtes nach dem Herbstmonitoring 2026 sowie nach dem Frühjahrsmonitoring 2028 und 2030 gemäß den Anforderungen der Leistungsbeschreibung Kapitel 4.4, einschl. aller Nebenarbeiten (Schreib- und Zeichenarbeiten) sowie Nebenkosten (Kopier-, Bindekosten, etc.).

Aufbau, Gliederung und Inhalt gemäß Merkblatt (A.-2.1.5) "Durchführung und Dokumentation der Phase II" der BFR Boden- und Grundwasserschutz (aktuelle Fassung) sowie LB-Kapitel 4.4.

Ein Vorabzug ist dem AG/PSt zur Prüfung digital (als Downloadlink) zu übergeben.

Anzahl der Exemplare: 2x Papierform inkl. digitaler Datenträger (USB-Stick o. Downloadlink).
Menge: 3,000 Stk

**4.1.20 Anfertigung eines zusätzlichen Exemplars**
Anfertigung eines zusätzlichen Berichtsexemplars gemäß der vorangegangenen LV-Position.
Menge: 1,000 Stk

#### Abschnitt 4.2 Jahresbericht

**4.2.10 Erstellung Jahresbericht**
Erstellen eines Jahresbericht nach dem Frühjahrsmonitoring 2027 sowie nach dem Herbstmonitoring 2028 gemäß den Anforderungen der Leistungsbeschreibung Kapitel 4.4, einschl. aller Nebenarbeiten (Schreib- und Zeichenarbeiten) sowie Nebenkosten (Kopier-, Bindekosten, etc.). Die vorausgegangene Ergebnisse (Herbst 2026, Frühjahrskampagnen 2028, 2030) sind zu berücksichtigen.

Aufbau, Gliederung und Inhalt gemäß Merkblatt (A.-2.1.5) "Durchführung und Dokumentation der Phase II" der BFR Boden- und Grundwasserschutz (aktuelle Fassung) sowie LB-Kapitel 4.4.

Ein Vorabzug ist dem AG/PSt zur Prüfung digital (als Downloadlink) zu übergeben.

Anzahl der Exemplare: 2x Papierform inkl. digitaler Datenträger (USB-Stick o. Downloadlink).
Menge: 2,000 Stk

**4.2.20 Anfertigung eines zusätzlichen Exemplars**
Anfertigung eines zusätzlichen Berichtsexemplars gemäß der vorangegangenen LV-Position.
Menge: 1,000 Stk

#### Abschnitt 4.3 Endbericht 2030

**4.3.10 Erstellung Endbericht 2030**
Erstellung eines Endberichts mit Darstellung sämtlicher Ergebnisse und Informationen, als Resultat der durchgeführten Grundwasseruntersuchungen von 2026-2030.

Aufbau, Gliederung und Inhalt gemäß Merkblatt (A.-2-1-5) "Durchführung und Dokumentation der Phase II" der BFR Boden- und Grundwasserschutz (aktuelle Fassung) sowie LB-Kapitel 4.4.

Ein Vorabzug ist dem AG/PSt zur Prüfung digital (als Downloadlink) zu übergeben.

Anzahl der Exemplare: 2x Papierform inkl. digitaler Datenträger (USB-Stick o. Downloadlink).
Menge: 1,000 Stk

**4.3.20 Anfertigung eines zusätzlichen Exemplars**
Anfertigung eines zusätzlichen Berichtsexemplars gemäß der vorangegangenen LV-Position.
Menge: 1,000 Stk

#### Abschnitt 4.4 Datenerfassung in EFA

**4.4.10 Eingabe der KVF/KF-Daten in EFA**
Eingabe der KVF/KF-Daten in EFA (aktueller Stand zum Zeitpunkt der Untersuchung, inkl. KVF/KF-Zuordnung zur vorhergehenden Phase).

Erfolgt nach jeder Herbstkampagne.
Menge: 3,000 Stk

**4.4.20 Erfassung der Probenahme einschl. Rückstellproben**
Erfassung der Probenahme einschl. Rückstellproben, alle Analysenergebnisse und Analyseverfahren in EFA-Modus.

Erfolgt nach jeder Herbstkampagne.
Menge: 3,000 Stk

### Bereich 5 Laborleistungen

#### Abschnitt 5.1 Analytik Grundwasser

**5.1.10 Sprengstofftypische Verbindungen (STV)**
Analyse der Grundwasserproben (+ Grundwassersondierungen, + Reinigungsnachweis, siehe LB-Kapitel 4.2.3 und 4.3) auf sprengstofftypische Verbindungen (STV) inkl. Nitropenta (PETN) gem. Elsnig-Liste nach DIN EN ISO 22478:2006-7 bzw. DIN ISO 11916-1:2014-11 (siehe LB-Kapitel 4.3 Tabelle 4).

Bestimmungsgrenze ist durch den Bieter anzugeben.

Angabe Bestimmungsgrenze:

2-Nitrotoluol...................................................................................
3-Nitrotoluol...................................................................................
4-Nitrotoluol...................................................................................
2-Amino-4,6-Dinitrotoluol..............................................................
4-Amino-2,6-Dinitrotoluol..............................................................
1,3-Dinitrobenzol...........................................................................
2,4-Dinitrotoluol............................................................................
2,6-Dinitrotoluol............................................................................
2,4,6-Trinitrotoluol (TNT)...............................................................
2,4,6-Trinitrophenol (Pikrinsäure)..................................................
1,3,5-Trinitrobenzol.......................................................................
RDX (Hexogen).............................................................................
Hexanitrodiphenylamin (Hexyl).....................................................
Octogen (HMX).............................................................................
Nitrobenzol....................................................................................
Tetryl.............................................................................................
Menge: 66,000 Stk

### Bereich 6 Sonstige Ingenieurleistungen

#### Abschnitt 6.1 Fachtechnische Begleitung

**6.1.10 Fachtechnische / ingenieurtechnische Begleitung**
*** Pauschalposition
Begleitung der Feldarbeiten / Sondierungsarbeiten durch einen fachlich geeigneten Mitarbeiter.
Dokumentation der Arbeiten (Schichtenverzeichnis, ggf. Fotodokumentation).
Menge: 1,000 psch

#### Abschnitt 6.2 Zusätzliche Ortstermine

**6.2.10 Zusätzliche Ortstermine auf der Liegenschaft**
Zusätzliche Ortstermine auf dem Standort zur weiteren Abstimmung der durchführenden Arbeiten mit dem AG/PSt, inkl. sämtlicher Nebenkosten.
Menge: 1,000 Stk

#### Abschnitt 6.3 Honorarstundensätze

*Hinweis: Die folgenden Positionen dienen als Bedarfsposition für Ingenieurleistungen auf Anforderung des AG (z.B. weitere Besprechungen), Preis je Stunde inkl. aller Nebenkosten.*

**6.3.10 Projektleiter**
Menge: 1,000 h

**6.3.20 Wissenschaftlicher Projektbearbeiter**
Menge: 1,000 h

**6.3.30 Techniker**
Menge: 1,000 h

**6.3.40 Zeichner**
Menge: 1,000 h
